# Schlosserarbeiten (Spindel/Laubengang)
Angebotsaufforderung (GAEB 90, DA83)
DV-Nummer: 20240524
Währung: EUR
Auftraggeber: COVIVIO, Immobilien GmbH, Cornelius- Friedrichs- Straße 19,

## Schlosserarbeiten
Datum: 18.08.25

*Hinweis*
Bundesland: Berlin
Bezirk: 13585 Berlin, Spandau
Straße: Kurstraße 23/ Lynarstraße 39

Bei dem Gebäude Kurstraße 23/ Lynarstraße 39 handelt es
sich um einen Berliner Altbau. Das Gebäude besteht aus
einem Kellergeschoss, einem Erdgeschoss, vier
Obergeschossen und einem nicht ausgebauten flachen
Dachgeschoss. Das aus 2 Vorderhäusern bestehende
Eckgebäude besitzt 2 Treppenaufgängen, je
einer zu jeder Straßeseite.
Im EG - 4. Obergeschoss befinden sich Wohnungen, die
bewohnt sind.
Der Innenhof ist über 2 nicht befahrbare Durchgänge
erschlossen.

Zur Verbesserung der Wohnqualität sollen die Fenster
des Gebäudes ausgetauscht, die Fassaden mit einem WDVS
gedämmt und die hofseitige Rettungswegesituation über
vorgesetzte Laubengänge mit Spindeltreppen
sichergestellt werden. Um die erforderlichen
Fenstergrößen hinsichtlich Rettungswege und
Verglasungsfläche sicher zu stellen, wird der Putz an
den Außenlaibungen / Stürzen entfernt und durch neuen
Oberputz des WDVS ersetzt. Die Dämmung erfolgt hier an
den Innenlaibungen / Stürzen.
Weiterhin werden die Dachflächen mit einer
Sanierungsbahn überarbeitet.

Geschoßhöhen:
KG: ca. 2,38 m
EG: ca. 3,69 m
1.OG: ca. 3,54 m
2.OG: ca. 3,44 m
3.OG: ca. 3,35 m
4.OG: ca. 3,00 m
DG: ca. 1 m

Für die Schlosserarbeiten werden Gerüste erstellt.
Damit verbundener Aufwand ist in die Einzelpreise der
Leistungspositionen einzukalkulieren.

Ablauf Gewerke
Fensterbauer:  17.11.2025 bis 24.04.2026
BE/Gerüst/WDVS:  05.01.2026 bis 24.07.2026
Schlosser:  17.11.2025 bis 18.07.2026
  Werkplanung ab Beauftragung (Ansatz ca.
17.11.2025)
  Fertigung Konsolen 3.-6. KW 2026
  Einbau Konsolen 6.-9.KW 2026
  Einbau Geländer/Roste 24.-25. KW 2026
  Fundamente / Spindeltreppen 26.-29.KW 2026
Dachdecker:  02.03.2026 bis 10.04.2026
Außenanlagen:  27.07.2026 bis 30.11..2026

*Hinweis*
A) ALLGEMEINE VORBEMERKUNGEN
================================

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=============================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

.

*Hinweis*
Für die Kalkulation werden folgende Planunterlagen zur
Verfügung gestellt (im pdf-Format):

- 01_Straßenansicht,
- 02_Hofansicht,
- 03_Plan1_Grundriss_EG_Planung
- 04_Plan2_Grundriss_1.OG_Planung
- 05_Plan3_Grundriss_2.OG_Planung
- 06_Plan4_Grundriss_3.OG_Planung
- 07_Plan5_Grundriss_4.OG_Planung
- 09_Brandschutzbericht Text
-10_1_20241029_AP-07_Ansicht-Hoffassade
-10_2_20241029_AP-12_Stahlbau_Grundriss-4-OG
-10_3_20241029_AP-12-1_Stahlbau_Details-4-OG
-10_4_20241029_AP-13_Stahlbau_Grundriss-3-OG
-10_5_20241029_AP-13-1_Stahlbau_Details-2-3-OG
-10_6_20241029_AP-14_Stahlbau_Grundriss-2-OG
-10_7_20241029_AP-15_Stahlbau_Grundriss-EG
-20240905-Genehmigungsplanung-Statik
-Lageplan_67023003_250415

Die Ausführung der Rettungswege erfolgt in 2
Abschnitten. Nach Montage der Konstruktion der
Rettungswege erfolgen die Wärmedämmarbeiten an der
Hoffassde. Im Anschluss werden die Gitterroste,
Geländer und Spindeltreppen eingebaut.

*Hinweis*
Aufmaß

Maßgebend für die Abrechnung ist das nach
Fertigstellung aller Arbeiten
gemeinsam mit Ihnen und unserer Bauleitung zu nehmende
Aufmaß.

Leistung

Die Wohnungsgesellschaften behalten sich das Recht vor,
einzelne
Positionen aus dem Auftragsumfang herauszunehmen, ohne
das hierfür
Kosten geltend gemacht werden können oder eine Änderung
der
Einheitspreise anderer Positionen erfolgt.

Der Arbeitsumfang bestimmt sich ausschließlich nach dem
Text unserer
Bestellung und etwaig schriftlich erteilten
Nachbestellungen.

Lieferungen und Leistungen, denen keine schriftliche
Bestellung zu
Grunde liegt, werden von uns nicht abgerechnet.

Für Änderungen aufgrund behördlicher Auflagen oder die
von uns gewünscht
werden, sind auf der Basis des Hauptangebotes
entsprechende
Ergänzungsangebote einzureichen.

Wesentliche Veränderungen im Leistungsumfang sind uns
rechtzeitig durch
ein schriftliches Nachtragsangebot zu melden. Dies gilt
für zusätzliche,
im Leistungsverzeichnis nicht enthaltene Arbeiten, aber
auch bei Massenerhöhungen.

Bedingungen zur Abfall - Entsorgung
Sämtliche im Rahmen seiner Auftragsabwicklung beim
Auftraggeber (AG)
anfallenden Abfälle gehen unmittelbar in das Eigentum
des Auftragnehmers
(AN) über. Der AN ist verpflichtet, Abfälle
ordnungsgemäß und
vollständig als Abfallerzeuger zu entsorgen. Zu diesem
Zweck hat der AN
die gültigen Gesetze, Verordnungen und sonstigen
öffentlich-rechtlichen
Vorschriften - insbesondere das
Kreislaufwirtschaftsgesetz (KrWG) und
die Nachweisverordnung (NachwV) - einzuhalten.
Mit Übergang der Abfälle in das Eigentum des AN gehen
Verkehrssicherungspflicht und öffentlich-rechtliche
Verantwortung
vollumfänglich auf diesen über.
Der AG behält sich vor zu prüfen, ob der AN seinen
Pflichten
nachgekommen ist. In diesem Zusammenhang ist der AN
verpflichtet, dem AG
Einsichtnahme in die vom AN nach öffentlich-rechtlichen
Vorschriften zu
führenden Abfallregister und (Sammel-)
Entsorgungsnachweise bzw.
Wiegekarten der angefahrenen Abfallentsorgungsanlagen
zu gewähren. Auf
Verlangen des AG ist der AN ferner verpflichtet,
entsprechende Nachweise
in einer zur Vorlage gegenüber Behörden geeigneter Form
für den AG
kostenfrei zur Verfügung zu stellen.
Der AN hat zur Abdeckung aller - sowohl seiner als auch
die des AG -
sich aus der Abfallbeseitigung ergebenden
Haftungsrisiken unter
Einschluss des Gewässerschäden-Haftungsrisikos auf
seine Kosten eine
Haftpflichtversicherung in ausreichender Höhe für
Personen-, Sach- und
Vermögensschäden abzuschließen und dem AG den Abschluss
auf Verlangen
nachzuweisen. Diese Regelung lässt die Haftung des AN
unberührt

### Titel 1 Schlosserarbeiten

#### Abschnitt 1.1 Baustelleneinrichtung/ Planung

**1.1.10 Baustelleneinrichtung**
Einmaliges Einrichten und Räumen der
Baustelleneinrichtung, sowie Vorhalten der
Baustelleneinrichtung während der vertraglichen
Leistung.

Eingeschlossen sind die für die Durchführung der
vertraglichen Leistung erforderlichen Lager-und
Arbeitsplätze, Einrichtung,Maschienen und Geräte.

Insbesondere:

Unterkunft für eigenes Personal, inkl Heizung und
Beleuchtung sowie Reinigung nach den
Arbeitsstättenrichtlinien

verschließbare Materialcontainer zur Lagerung von
Geräten, Hilfsstoffen und Kleinmaterial

Geräte und Maschinen, sowie Fördergeräte zur
Horizontalbeförderung des Materials

Aufstellen und vorhalten von Schuttcontainern inkl.
Beseitigung des gesamten eigenen Bauschuttes,
entsprechend der gesetzlichen Bestimmungen zur
Müllvermeidung und Mülltrennung

Ein tägliches Reinigen der Baustelle im Innen- und
Außenbereich ist mit einzukalkulieren.
Menge: 1,000 PSCH
Zuordnung: 391

**1.1.20 Hilfsmitteleinsatz und Montagen**
Anlieferung Stahlkonstruktion.
Im Strassenbereich befindet sich eine Baustelleneinrichtung welche von allen Gewerken mitbenutzt
werden kann. Die Anlieferungen sind jeweils mit der
Bauleitung abzustimmen.
Die Hofdurchfahrt hat eine Breite von ca. 2,5m.
Als Verkehrslast sollten 2,5 KN/m2 nicht überschritten
werden.
Für die Schlosserarbeiten wird das Gebäude Ein-
bzw. Umgerüstet.
Begonnen wird im 4.OG
Nach Montage der Konsolen sind die Randträger wieder
zu demontieren und zu lagern.
Die Komplettierung der Rettungswege (Geländer,
Gitterroste) erfolgt nach Beendigung der Putzarbeiten.
In den EP sind die horizontalen sowie vertikalen
Förderwege zum Einbauort mit eigenen Hilfsmitteln
(Seilaufzug,Aufzug)
Menge: 1,000 PSCH
Zuordnung: 370

**1.1.30 Technische Bearbeitung**
Werk- und Montageplanung (WMP) für alle im Gewerk
Schlosserarbeiten enthaltenen Leistungen des AN für die
Rettungswege und Treppe.

Genehmigungsstatik Spindeltreppe

Fertigungs- und Werkstattzeichnungen im Maßstab 1:1 -
1:50, für alle Konstruktionselemente der Verbindungen
und Verbindungsmittel, Befestigungen, Anschlussdetails
usw..

Beschreibung des vom AN geplanten Montageablaufs inkl.
Angaben zu den verwendeten Hilfsmitteln.

Lieferung der Pläne 15 Werktage nach Auftragserteilung.

Die Montagepläne werden dem AG vor Beginn der
Montagearbeiten in digitaler Ausführung ausgehändigt:
(Vereinbarung und Festlegung erfolgt mit
Auftragsvergabe)

PDF- und dwg- oder dxf- Dateiformat
Menge: 1,000 PSCH
Zuordnung: 369

#### Abschnitt 1.2 Schlosserarbeiten 2. Rettungsweg

**1.2.10 Einmessen Konsolen, Spindeltreppen**
Einmessen und kennzeichnen der Konsolen,
Spindeltreppen, und Kernbohrungen im
2.OG, 3.OG, 4.OG.
Im eingerüstetem Zustand je Geschoss.
Menge: 1,000 PSCH

**1.2.20 K1 Konsole liefern und einbauen**
K1 Konsole bestehend aus:
Stahlkonstruktion aus Profilen
und  Aussteifungen, verzinkt

nach DIN EN 1090-2:2011-10 S 235 JR
Ausführungsklasse EXC2

Profile gem Stahlliste:

Podestkragträger HEA  100-803  S235
Podestträger  QR  50x3,0-843  S235
Podestträger  QR  50x3,0-414  S235
Kopfbleche  Bl 01/02: Bl 10-300x190

Anzahl: 63 Stück
Montagehöhe ca. 7,3m, 10,7m, 14,1m
über OFG.
In den EP sind Befestigungsmittel, Hilfsstoffe
und Kleineisenteile mit einzukalkulieren.
Menge: 1764,000 kg

**1.2.30 Stahlkonstruktion aus Profilen, für Konsolen,**
Stahlkonstruktion aus Profilen, für Konsolen,
und  Aussteifungen, verzinkt

nach DIN EN 1090-2:2011-10 S 235 JR
Ausführungsklasse EXC2

Profile gem Stahlliste:

Konsolträger  HEA 100  S235
Randträger  HEA 100  S235
Unterzug  HEA 120  S235

Montagehöhe ca. 7,3m, 10,7m, 14,1m
über OFG.
In den EP sind Befestigungsmittel, Hilfsstoffe
und Kleineisenteile mit einzukalkulieren.
Menge: 1758,300 kg

**1.2.40 Hochleistungsmörtel FIS V Plus, Innengewindeanker**
Hochleistungsmörtel FIS V Plus mit FIS E (im Vollstein)
Verankerung der zuvor beschriebenen Position mit
fischer Hochleistungsmörtel FIS V bestehend aus
Innengewindeanker FIS A M
10x1000 R
Festigkeitsklasse R- 70
und FIS V Pl 360 S oder glw.
Verankerungstiefe 200 mm

angebot. Fabrikat

'

....................................................'

Anzahl und Anordnung der Dübel sind der
Ausführungsplanung bzw. dem statischen Nachweis zu
entnehmen und einzuhalten. Einbau und Montage gem.
Europäisch Technischer Bewertung ETA-20/0729 bzw.
Montageanleitung im Voll- und Lochstein.
Menge: 504,000 Stk

**1.2.50 Kernbohrung,Mauerwerk, Durchmesser 180 mm**
Kernbohrung, waagrecht teilweise ungleich
90 Grad zur Wand,
mit Diamantbohrkronen in Mauerwerkswänden herstellen.
Arbeiten vom Gerüst
Durchmesser: 180 mm
Bohrtiefe bis  190 mm
Nach Einbau der Kragträger ist der
Anschlussbereich kraftschlüssig mit
Quellmörtel zu verschließen.

angebot. Fabrikat Quellmörtel

'

....................................................'
Menge: 6,000 Stk
Zuordnung: 399

**1.2.60 Kernbohrung,Mauerwerk, Durchmesser 160 mm**
Kernbohrung, waagrecht teilweise ungleich
90 Grad zur Wand,
mit Diamantbohrkronen in Mauerwerkswänden herstellen.
Arbeiten vom Gerüst
Durchmesser: 160 mm
Bohrtiefe bis  190 mm
Nach Einbau der Kragträger ist der
Anschlussbereich kraftschlüssig mit
Quellmörtel zu verschließen.

angebot. Fabrikat Quellmörtel

'

....................................................'
Menge: 9,000 Stk
Zuordnung: 399

**1.2.70 Stirnträger demontieren, montieren**
*** Bedarfsposition ohne GB
Stirnträger demontieren vom Gerüst schaffen
und seitlich lagern.
Für den erneuten Aufbau des Gerüstes sind
o.g. Träger zu demontieren und nach Fertigstellung des
WDV System in Verbindung mit der Endmontage des
2. Rettungsweges wieder zu montieren.
Menge: 75,500 m

**1.2.80 Geländer, Stahl, verzinkt**
Geländer für Rettungswege aus
Stahl  verzinkt:
nach DIN EN 1090-2:2011-10 S 235 JR
Ausführungsklasse EXC2

Pfosten  FL 50x10- 1160
Segment  FL50x8/ 30x5  1000/970
Segment  FL50x8/ 30x5  1000/485

gemäß Ausführungsplanung liefern und einbauen

Länge Geländer gesamt 75,48 m
Geländerhöhe 4.OG  1,14 m
Geländerhöhe 2,3 OG 0,94 m
Montagehöhe ca. 7,3m, 10,7m, 14,1m
über OFG.
In den EP sind Befestigungsmittel, Hilfsstoffe
und Kleineisenteile mit einzukalkulieren.
Menge: 1789,100 kg
Zuordnung: 399

**1.2.90 Gitterrost, verzinkt, 30/30, h= 30 mm**
Gitterrost aus verzinktem Stahlblech,
incl. eingefaßtem und verschweißtem
Rand gemäß Stahlliste.

Pressroste
P 330-33-3 TS 30x3
P 230-33-3 TS 30x2

liefern und einbauen.

Montagehöhe ca. 7,3m, 10,7m, 14,1m
über OFG.
In den EP sind Befestigungsmittel, Hilfsstoffe
und Kleineisenteile mit einzukalkulieren.
Menge: 1320,000 kg
Zuordnung: 359

#### Abschnitt 1.3 Stahlspindeltreppen

**1.3.10 Individual-Stahl-Spindeltreppe**
Herstellung, Lieferung und Montage einer
Individual-Stahl-Spindeltreppe

Stahl-Spindeltreppe 4-geschossig nach DIN 18065 mit
einer glatten, durchgehenden Spindel aus Stahlrohr nach
Statik und daran angeschweißten, frei auskragenden
Tritten, einschließlich montierter Trittbeläge bzw. für
die bauseitige Belegung. Geländer und Handlauf an der
Tragkonstruktion fertig montiert, alternativ zur
bauseitigen Montage.

Treppenmaße:
Grundriss der Treppe entsprechend beigefügtem Plan.
Durchmesser der Treppe 2100 mm, Laufbreite der Treppe
900 mm.
Geschosshöhe(n) 7448 mm, 3528mm 3332 mm von
OFG bis jeweils FFB.
Lauflänge 73 Stufen. Steigungsverhältnis
Steigungen s/a = 196/194 mm
Tragkonstruktion:
Spindel als Mittelsäule aus Stahlrohr nach Statik.
Spindeldurchmesser abhängig vom Treppendurchmesser.
Unteres Ende der Treppenspindel auf Stahlfußplatte.
Spindel oben ca. 90-100 cm über Podest verlängert,
geschlossen.

Trittkonstruktion:
Abgekantete Stahlblechtritte aus glattem Blech.
Gitterrosttritte.

Trittansicht:
parallel auskragend

Stahlteile feuerverzinkt.nach DIN EN 1090-2:2011-10 S
235 JR
Ausführungsklasse EXC2

In den EP sind Befestigungsmittel, Hilfsstoffe
und Kleineisenteile mit einzukalkulieren.

.
Menge: 2,000 Stk

**1.3.20 Treppengeländer**
Treppengeländer
Geländerausführung als :
Stahlstabgeländer mit Obergurt, ohne Untergurt;
Pfosten aus:
Flachstahl
Handlaufausführung als :
Flachstahl.
Geländerhöhe mindestens 110 cm bzw. nach Angabe
Planung.
Stahlteile feuerverzinkt.nach DIN EN 1090-2:2011-10 S
235 JR
Ausführungsklasse EXC2

In den EP sind Befestigungsmittel, Hilfsstoffe
und Kleineisenteile mit einzukalkulieren.
Menge: 2,000 Stk

**1.3.30 Podest - und Abschlussgeländer entsprechend Treppengeländer.**
Podest - und Abschlussgeländer entsprechend
Treppengeländer.
Abschlussgeländer im Grundriss gerade.

Stahlteile feuerverzinkt.nach DIN EN 1090-2:2011-10 S
235 JR
Ausführungsklasse EXC2

In den EP sind Befestigungsmittel, Hilfsstoffe
und Kleineisenteile mit einzukalkulieren.
Menge: 16,000 m

**1.3.40 Stabgitterzaun Doppelstabmatte, h= 2,10 m**
Stabgitterzaun Doppelstabmatte,aufstellen,
bestehend aus:

Doppelstabmattenzaun verzinkt
Höhe 2,1 m  8/6/8 mm Drahtstärke
liefern und inkl. Pfosten 40/60 mm
einbauen
In den EP sind die Erd-
Fundamentarbeiten
sowie sämtlicher Materiallieferungen. einzukalkuliern
Zaunhöhe  : 2,10 m
Punktfundamente: 30 x 30 x 60 cm
C 12/15

angebotenes Fabrikat:

'

....................................................'
Menge: 20,000 m
Zuordnung: 531

**1.3.50 Zauntor einflügelig H 2,1 m, Breite 1,0m**
gleiche Baureihe wie Zaun einflügelig H 2,1 m, Breite
1,0 m inkl. Kastenschloss mit Feuerwehrschließung.
3 Kant.

angebotenes Fabrikat:

'

....................................................'
Menge: 2,000 Stk

**1.3.60 Fundamentaushub, Einzelfundament**
Fundament bis Baugrubensohle für Einzelfundament profilgerecht ausheben von Hand.

Das Aushubmaterial
zur Wiederverwendung
seitlich lagern, das Fundament nach Fertigstellung hinterfüllen; Restaushubmaterial entsorgen.
Bodenklasse  : 3 - 5
Fundamentbreite: .1,0x 1,0m
Aushubtiefe  : 2,0 m
OKFundament 15 cm über OKGelände
Menge: 8,000 m³
Zuordnung: 322

**1.3.70 Einzelfundamente C 20/25, unbewehrt**
Einzelfundamente aus unbewehrtem Beton,
allseitig geschalt;
liefern und einbauen
Abmessung: 1,0mx1,0mx0,9m
Menge: 4,000 m³
Zuordnung: 322

#### Abschnitt 1.4 Stundenlohnarbeiten

**1.4.10 Stunde eines Poliers**
Stunde eines Poliers.
Menge: 15,000 h
Zuordnung: 369

**1.4.20 Stunde eines Facharbeiters**
Stunde eines Facharbeiters.
Menge: 30,000 h
Zuordnung: 369

**1.4.30 Stunde eines Bauhelfers**
Stunde eines Bauhelfers.
Menge: 30,000 h
Zuordnung: 369

USt %: 19,00
